# Sistema de calefacción y refrigeración por suelo radiante, con capa de mortero, "SCHLÜTER-SYSTEMS"

- Propiedad del archivo: CYPE INGENIEROS, S.A.
- Formato: FIEBDC-3/2002
- Divisa: EUR
- Costes indirectos: 3.00 %
- IVA: 21.00 %

## I Instalaciones

### IC Calefacción, refrigeración, climatización y A.C.S.

#### ICE Emisores por agua para calefacción y refrigeración

**ICE115** m² Sistema de calefacción y refrigeración por suelo radiante, con capa de mortero, "SCHLÜTER-SYSTEMS".
Sistema de calefacción por suelo radiante Schlüter-BEKOTEC-THERM, de baja altura y baja temperatura de impulsión "SCHLÜTER-SYSTEMS", compuesto por cinta perimetral de espuma de polietileno reticulada de celdas cerradas, de 8x100 mm, con film de polietileno en el pie, con adhesivo para fijación al paramento vertical, modelo Schlüter-BEKOTEC-BRSK 810, placa de nódulos, de poliestireno expandido (EPS), 75,5x106 cm, modelo Schlüter-BEKOTEC-EN 2520 P, tubo de polietileno resistente a la temperatura (PE-RT), con barrera de oxígeno (EVOH), de 16 mm de diámetro exterior y 2 mm de espesor, modelo Schlüter-BEKOTEC-THERM-BTHR 16 RT 70, pinzas de plástico, modelo Schlüter-BEKOTEC-THERM-BTZRH 75/100, pinzas de plástico, modelo Schlüter-BEKOTEC-THERM-BTZRH 17/100, mortero autonivelante, "SCHLÜTER-SYSTEMS", CA - C20 - F4 según UNE-EN 13813, lámina impermeabilizante, desolidarizante y difusora de vapor de agua de polietileno con estructura cuadriculada, de 3 mm de espesor, Schlüter-DITRA 30M, recibida con adhesivo cementoso. Totalmente montado, conexionado y probado.
Incluye: Preparación y limpieza de la superficie de apoyo. Replanteo de la instalación. Fijación del zócalo perimetral. Colocación de los paneles. Replanteo de la tubería. Colocación y fijación de las tuberías. Vertido y extendido de la capa de mortero. Realización de pruebas de servicio.
Criterio de medición de proyecto: Superficie útil, medida según documentación gráfica de Proyecto.
Criterio de medición de obra: Se medirá la superficie realmente ejecutada según especificaciones de Proyecto.

| Código | Ud | Descripción | Rendimiento | Precio | Importe |
|---|---|---|---|---|---|
| mt38sch030b | m | Cinta perimetral de espuma de polietileno reticulada de celdas cerradas, de 8x100 mm, con film de polietileno en el pie, con adhesivo para fijación al paramento vertical, modelo Schlüter-BEKOTEC-BRSK 810 "SCHLÜTER-SYSTEMS". (material) | 0.600 | 1.44 | 0.86 |
| mt17sch010d | m² | Placa de nódulos, de poliestireno expandido (EPS), 75,5x106 cm, modelo Schlüter-BEKOTEC-EN 2520 P "SCHLÜTER-SYSTEMS", para tubo de 16 mm de diámetro, paso del tubo múltiplo de 7,5 cm, unión entre placas mediante machihembrado, adecuada para bases de pavimento de mortero de cemento convencional. (material) | 1.000 | 19.60 | 19.60 |
| mt37sch010aa | m | Tubo de polietileno resistente a la temperatura (PE-RT), con barrera de oxígeno (EVOH), de 16 mm de diámetro exterior y 2 mm de espesor, modelo Schlüter-BEKOTEC-THERM-BTHR 16 RT 70 "SCHLÜTER-SYSTEMS", suministrado en rollos de 70 m de longitud. (material) | 4.444 | 2.07 | 9.20 |
| mt38sch070a | Ud | Pinza de plástico, modelo Schlüter-BEKOTEC-THERM-BTZRH 75/100 "SCHLÜTER-SYSTEMS", indicada para la fijación del tubo de 16 mm de diámetro exterior a la placa de nódulos en un ángulo de 45°. (material) | 0.010 | 0.34 | 0.00 |
| mt38sch075a | Ud | Pinza de plástico, modelo Schlüter-BEKOTEC-THERM-BTZRH 17/100 "SCHLÜTER-SYSTEMS", indicada para la fijación del tubo de 16 mm de diámetro exterior a la placa de nódulos en zonas difíciles. (material) | 0.010 | 0.18 | 0.00 |
| mt09mal020a | m³ | Mortero autonivelante, CA - C20 - F4 según UNE-EN 13813, a base de sulfato cálcico, para espesores de 2,5 a 7,0 cm, usado en nivelación de pavimentos. (material) | 0.024 | 259.96 | 6.24 |
| mt08aaa010a | m³ | Agua. (material) | 0.004 | 1.50 | 0.01 |
| mt15res300d | m² | Lámina impermeabilizante, desolidarizante y difusora de vapor de agua de polietileno con estructura cuadriculada, de 3 mm de espesor, Schlüter-DITRA 30M "SCHLÜTER-SYSTEMS", revestida de geotextil no tejido en una de sus caras, suministrada en rollos de 30 m de longitud. (material) | 1.000 | 19.21 | 19.21 |
| mt09mcr010 | kg | Adhesivo cementoso de uso exclusivo para interiores y apto para calefacción por suelo radiante. (material) | 2.000 | 0.22 | 0.44 |
| mq06pym020 | h | Mezcladora-bombeadora para morteros autonivelantes. (maquinaria) | 0.058 | 10.91 | 0.63 |
| mo004 | h | Oficial 1ª calefactor. (mano de obra) | 0.730 | 22.74 | 16.60 |
| mo103 | h | Ayudante calefactor. (mano de obra) | 0.730 | 20.98 | 15.32 |
| mo031 | h | Oficial 1ª aplicador de mortero autonivelante. (mano de obra) | 0.054 | 22.13 | 1.20 |
| mo069 | h | Ayudante aplicador de mortero autonivelante. (mano de obra) | 0.054 | 21.02 | 1.14 |
| % | % | Costes directos complementarios | 2 % | 90.45 | 1.81 |
|  |  | Costes directos |  |  | 92.26 |
