# Drenaje de suelos flotantes "SCHLÜTER-SYSTEMS"

- Propiedad del archivo: CYPE INGENIEROS, S.A.
- Formato: FIEBDC-3/2002
- Divisa: EUR
- Costes indirectos: 3.00 %
- IVA: 21.00 %

## N Aislamientos e impermeabilizaciones

### ND Drenajes y desolidarizaciones

#### NDR Drenajes

**NDR020** m² Drenaje de suelos flotantes "SCHLÜTER-SYSTEMS", con placa de nódulos, de polietileno de alta resistencia a la compresión con aberturas y canales de drenaje, 120x90 cm, modelo Schlüter-BEKOTEC EN 23 FD.
Drenaje de suelos flotantes "SCHLÜTER-SYSTEMS", con placa de nódulos, de polietileno de alta resistencia a la compresión con aberturas y canales de drenaje, 120x90 cm, modelo Schlüter-BEKOTEC EN 23 FD. Incluso preparación de la superficie soporte y cortes.
Incluye: Limpieza y preparación de la superficie soporte. Corte y preparación de la placa drenante. Colocación de la placa drenante.
Criterio de medición de proyecto: Superficie medida según documentación gráfica de Proyecto.
Criterio de medición de obra: Se medirá la superficie realmente ejecutada según especificaciones de Proyecto.

| Código | Ud | Descripción | Rendimiento | Precio | Importe |
|---|---|---|---|---|---|
| mt17sch060d | m² | Placa de nódulos, de polietileno de alta resistencia a la compresión con aberturas y canales de drenaje, 120x90 cm, modelo Schlüter-BEKOTEC EN 23 FD "SCHLÜTER-SYSTEMS", para tubos de 14 mm de diámetro, paso del tubo múltiplo de 7,5 cm, unión entre placas mediante solape de una fila de nódulos. (material) | 1.000 | 14.83 | 14.83 |
| mo029 | h | Oficial 1ª aplicador de láminas impermeabilizantes. (mano de obra) | 0.040 | 17.54 | 0.70 |
| mo067 | h | Ayudante aplicador de láminas impermeabilizantes. (mano de obra) | 0.040 | 16.43 | 0.66 |
| % | % | Costes directos complementarios | 2 % | 16.19 | 0.32 |
|  |  | Costes directos |  |  | 16.51 |
