# Impermeabilización de alféizar con banda de sellado

- Propiedad del archivo: CYPE INGENIEROS, S.A.
- Formato: FIEBDC-3/2002
- Divisa: EUR
- Costes indirectos: 3.00 %
- IVA: 21.00 %

## N Aislamientos e impermeabilizaciones

### NI Impermeabilizaciones

#### NIF Fachadas

**NIF030** m Impermeabilización de alféizar con banda de sellado, Schlüter-KERDI-KEBA 100/150 "SCHLÜTER-SYSTEMS", de 150 mm de anchura y 0,1 mm de espesor, tipo monocapa, totalmente adherida al soporte con adhesivo cementoso de fraguado normal, C1 color gris, preparada para recibir directamente sobre ella el vierteaguas.
Impermeabilización de alféizar con banda de sellado, Schlüter-KERDI-KEBA 100/150 "SCHLÜTER-SYSTEMS", de 150 mm de anchura y 0,1 mm de espesor, tipo monocapa, totalmente adherida al soporte con adhesivo cementoso de fraguado normal, C1 color gris, preparada para recibir directamente sobre ella el vierteaguas.
Incluye: Limpieza y preparación de la superficie. Aplicación del adhesivo cementoso. Colocación de la impermeabilización.
Criterio de medición de proyecto: Longitud medida según documentación gráfica de Proyecto.
Criterio de medición de obra: Se medirá la longitud realmente ejecutada según especificaciones de Proyecto.
Criterio de valoración económica: El precio no incluye el vierteaguas.

| Código | Ud | Descripción | Rendimiento | Precio | Importe |
|---|---|---|---|---|---|
| mt09mcr021g | kg | Adhesivo cementoso de fraguado normal, C1 según UNE-EN 12004, color gris. (material) | 0.620 | 0.35 | 0.22 |
| mt15res020pc | m | Banda de sellado, Schlüter-KERDI-KEBA 100/150 "SCHLÜTER-SYSTEMS", de 150 mm de anchura y 0,1 mm de espesor, para lámina impermeabilizante flexible de polietileno, con ambas caras revestidas de geotextil no tejido, suministrada en rollos de 30 m de longitud. (material) | 1.050 | 3.57 | 3.75 |
| op00pis010 |  | Pistola de aire caliente para soldadura de materiales termoplásticos. | 1.000 | 0.00 | 0.00 |
| mo029 | h | Oficial 1ª aplicador de láminas impermeabilizantes. (mano de obra) | 0.130 | 18.89 | 2.46 |
| mo067 | h | Ayudante aplicador de láminas impermeabilizantes. (mano de obra) | 0.130 | 17.90 | 2.33 |
| % | % | Costes directos complementarios | 2 % | 8.76 | 0.18 |
|  |  | Costes directos |  |  | 8.94 |
