# Alicatado con baldosas cerámicas de azulejo

- Propiedad del archivo: CYPE INGENIEROS, S.A.
- Formato: FIEBDC-3/2002
- Divisa: EUR
- Costes indirectos: 3.00 %
- IVA: 21.00 %

**RAG024** m² Alicatado con baldosas cerámicas de azulejo, estilo textil "TAU CERÁMICA", capacidad de absorción de agua E>10%, grupo BIII, 19,8x19,8 cm, colocadas sobre una superficie soporte de yeso o placas de escayola en paramento interior, mediante adhesivo cementoso, C1 T, con deslizamiento reducido y tiempo abierto ampliado T80 Especial Yeso "TAU CERÁMICA", sin junta (separación entre baldosas entre 1,5 y 3 mm); con cantoneras de perfil de PVC, Schlüter-JOLLY-P W 45 "SCHLÜTER-SYSTEMS", de 4,5 mm de altura, color blanco RAL 9001.
Suministro y colocación de alicatado con baldosas cerámicas de azulejo, estilo textil "TAU CERÁMICA", capacidad de absorción de agua E>10%, grupo BIII, 19,8x19,8 cm, recibidas con adhesivo cementoso, C1 T, con deslizamiento reducido y tiempo abierto ampliado T80 Especial Yeso "TAU CERÁMICA", extendido sobre la superficie soporte con llana. Incluso p/p de preparación de la superficie soporte de yeso o placas de escayola, replanteo, cortes, y juntas; rejuntado con mortero técnico superfino coloreado, C G2, Line-Fix Superfino "TAU CERÁMICA", para rejuntado de baldosas cerámicas, con junta de entre 1 y 5 mm; con cantoneras de perfil de PVC, Schlüter-JOLLY-P W 45 "SCHLÜTER-SYSTEMS", de 4,5 mm de altura, color blanco RAL 9001; acabado y limpieza final.
Incluye: Preparación de la superficie soporte. Aplicación de la imprimación. Replanteo de niveles y disposición de baldosas. Colocación de maestras o reglas. Preparación y aplicación del adhesivo. Formación de juntas de movimiento. Colocación de las baldosas. Ejecución de esquinas. Rejuntado de baldosas. Acabado y limpieza final.
Criterio de medición de proyecto: Superficie medida según documentación gráfica de Proyecto, deduciendo los huecos de superficie mayor de 3 m². No se ha incrementado la medición por roturas y recortes, ya que en la descomposición se ha considerado un 5% más de piezas.
Criterio de medición de obra: Se medirá la superficie realmente ejecutada según especificaciones de Proyecto, deduciendo los huecos de superficie mayor de 3 m².

| Código | Ud | Descripción | Rendimiento | Precio | Importe |
|---|---|---|---|---|---|
| mt09mtc030 | l | Imprimación acondicionadora de superficie soporte Sol-Prim "TAU CERÁMICA", para la posterior aplicación de adhesivos cementosos. (material) | 0.250 | 4.85 | 1.21 |
| mt09mtc010e | kg | Adhesivo cementoso, C1 T, con deslizamiento reducido y tiempo abierto ampliado T80 Especial Yeso, según UNE-EN 12004, "TAU CERÁMICA", para la colocación en capa fina de pavimentos y revestimientos de material cerámico en interiores y exteriores, compuesto por cementos de alta resistencia y aditivos específicos, con propiedades tixotrópicas. (material) | 6.000 | 0.21 | 1.26 |
| mt19als011aa | m | Perfil de PVC, Schlüter-JOLLY-P W 45 "SCHLÜTER-SYSTEMS", de 4,5 mm de altura, color blanco RAL 9001, con perforaciones trapezoidales para su fijación, suministrado en barras de 2,5 m de longitud, para remate de revestimientos y protección de cantos. (material) | 0.500 | 2.20 | 1.10 |
| mt19act010ab | m² | Baldosa cerámica de azulejo, estilo textil "TAU CERÁMICA", capacidad de absorción de agua E>10%, grupo BIII, 19,8x19,8 cm, según UNE-EN 14411. (material) | 1.050 | 11.80 | 12.39 |
| mt09mtc020g | kg | Mortero técnico superfino coloreado, C G2, Line-Fix Superfino "TAU CERÁMICA", para rejuntado de baldosas cerámicas, con junta de entre 1 y 5 mm, según UNE-EN 12004, "TAU CERÁMICA". (material) | 0.500 | 0.90 | 0.45 |
| mo024 | h | Oficial 1ª alicatador. (mano de obra) | 0.334 | 17.24 | 5.76 |
| mo062 | h | Ayudante alicatador. (mano de obra) | 0.334 | 16.13 | 5.39 |
| % | % | Costes directos complementarios | 2 % | 27.56 | 0.55 |
|  |  | Costes directos |  |  | 28.11 |
