# Perfil para junta

- Propiedad del archivo: CYPE Ingenieros S.A.
- Formato: FIEBDC-3/2016
- Programa: Generador de precios de la construcción. CYPE Ingenieros, S.A.
- Fecha: 29/05/2023
- Divisa: EUR
- Costes indirectos: 3 %
- IVA: 21 %

## R Revestimientos y trasdosados

### RS Pavimentos

#### RSM De madera

**RSM060** m Perfil para junta.
Perfil de aluminio, Schlüter-RENO-T 9/14 A "SCHLÜTER-SYSTEMS", usado en junta de partición (para uniones al mismo nivel).
Incluye: Replanteo de las piezas según su longitud. Corte de las piezas. Fijación de las piezas.
Criterio de medición de proyecto: Longitud medida según documentación gráfica de Proyecto.
Criterio de medición de obra: Se medirá la longitud realmente ejecutada según especificaciones de Proyecto.

| Código | Ud | Descripción | Rendimiento | Precio | Importe |
|---|---|---|---|---|---|
| mt18jrs080ce | m | Perfil en T de aluminio, Schlüter-RENO-T 9/14 A "SCHLÜTER-SYSTEMS", de 14 mm de longitud, con alma de 9 mm de altura, suministrado en barras de 2,5 m de longitud, para remate de revestimientos y protección de cantos. (material) | 1.05 | 3.22 | 3.381 |
| mo025 | h | Oficial 1ª instalador de pavimentos de madera. (mano de obra) | 0.15 | 21.41 | 3.212 |
| % | % | Costes directos complementarios | 3 % | 6.593 | 0.198 |
|  |  | Costes directos |  |  | 6.791 |

Residuos:
- colocación: mt18jrs080ce; factor de residuo 0.048

## Recursos

**mt18jrs080ce** m Perfil en T de aluminio
Datos técnicos: Coste energético 21.755 MJ; Emisión de CO2 1.590 kg; Código LER 17 04 02; Masa del elemento 0.19 kg; Volumen 0.000127 m3
Residuos:
- embalaje: re170203 Plástico. (componente de residuo); rendimiento 0.005 kg; Código LER 17 02 03; Masa del elemento 1 kg; Volumen 0.001667 m3
