# Perfil de acero inoxidable AISI 304, acabado cepillado, Schlüter-RENO-T 9/14 EB "SCHLÜTER-SYSTEMS", para junta de partición (para uniones al mismo nivel)

- Propiedad del archivo: CYPE INGENIEROS, S.A.
- Formato: FIEBDC-3/2002
- Divisa: EUR
- Costes indirectos: 3.00 %
- IVA: 21.00 %

**RSM060** m Perfil de acero inoxidable AISI 304, acabado cepillado, Schlüter-RENO-T 9/14 EB "SCHLÜTER-SYSTEMS", para junta de partición (para uniones al mismo nivel).
Suministro y colocación de perfil de acero inoxidable AISI 304, acabado cepillado, Schlüter-RENO-T 9/14 EB "SCHLÜTER-SYSTEMS", usado en junta de partición (para uniones al mismo nivel).
Incluye: Replanteo de las piezas según su longitud. Corte de las piezas. Fijación de las piezas.
Criterio de medición de proyecto: Longitud medida según documentación gráfica de Proyecto.
Criterio de medición de obra: Se medirá la longitud realmente ejecutada según especificaciones de Proyecto.

| Código | Ud | Descripción | Rendimiento | Precio | Importe |
|---|---|---|---|---|---|
| mt18jrs080ii | m | Perfil en T con pliegue de refuerzo en las alas de acero inoxidable AISI 304, acabado cepillado, Schlüter-RENO-T 9/14 EB "SCHLÜTER-SYSTEMS", de 14 mm de longitud, con alma de 9 mm de altura, suministrado en barras de 2,5 m de longitud, para remate de revestimientos y protección de cantos. (material) | 1.050 | 11.76 | 12.35 |
| mo025 | h | Oficial 1ª instalador de pavimentos de madera. (mano de obra) | 0.152 | 17.54 | 2.67 |
| % | % | Costes directos complementarios | 3 % | 15.02 | 0.45 |
|  |  | Costes directos |  |  | 15.47 |
