# Alicatado con placas de gres porcelánico de gran formato STON-KER de "BUTECH"

- Propiedad del archivo: CYPE INGENIEROS, S.A.
- Formato: FIEBDC-3/2002
- Divisa: EUR
- Costes indirectos: 3.00 %
- IVA: 21.00 %

**RAG062** m² Alicatado con placas de gres porcelánico de gran formato STON-KER de "BUTECH", "PORCELANOSA GRUPO", serie Durango, acabado Arena, de 37,3x37,3x1 cm, colocadas sobre una superficie soporte de placas de yeso laminado en paramento interior, recibidas con adhesivo cementoso mejorado, C2 TE, con deslizamiento reducido y tiempo abierto ampliado, Fr-one Gris "BUTECH", sin junta (separación entre baldosas entre 1,5 y 3 mm); con cantoneras de perfil de PVC, Schlüter-JOLLY-P BW 45 "SCHLÜTER-SYSTEMS", de 4,5 mm de altura, color blanco RAL 9010 acabado brillante; rejuntado con mortero de juntas cementoso Colorstuk 0-4 "BUTECH", tipo CG 2, color Manhattan, para juntas de hasta 4 mm.
Suministro y colocación de alicatado con placas de gres porcelánico de gran formato STON-KER de "BUTECH", "PORCELANOSA GRUPO", serie Durango, acabado Arena, de 37,3x37,3x1 cm, colocadas sobre una superficie soporte de placas de yeso laminado en paramento interior, recibidas con adhesivo cementoso mejorado, C2 TE, con deslizamiento reducido y tiempo abierto ampliado, Fr-one Gris "BUTECH", extendido con llana sobre la superficie soporte, y rejuntado con mortero de juntas cementoso Colorstuk 0-4 "BUTECH", tipo CG 2, color Manhattan, para juntas de hasta 4 mm. Incluso preparación de la superficie soporte de placas de yeso laminado, replanteo, cortes y juntas; con cantoneras de perfil de PVC, Schlüter-JOLLY-P BW 45 "SCHLÜTER-SYSTEMS", de 4,5 mm de altura, color blanco RAL 9010 acabado brillante; acabado y limpieza final.
Incluye: Preparación de la superficie soporte. Replanteo de niveles y disposición de baldosas. Colocación de maestras o reglas. Preparación y aplicación del adhesivo. Formación de juntas de movimiento. Colocación de las baldosas. Ejecución de esquinas. Rejuntado de baldosas. Acabado y limpieza final.
Criterio de medición de proyecto: Superficie medida según documentación gráfica de Proyecto, deduciendo los huecos de superficie mayor de 3 m². No se ha incrementado la medición por roturas y recortes, ya que en la descomposición se ha considerado un 5% más de piezas.
Criterio de medición de obra: Se medirá la superficie realmente ejecutada según especificaciones de Proyecto, deduciendo los huecos de superficie mayor de 3 m².

| Código | Ud | Descripción | Rendimiento | Precio | Importe |
|---|---|---|---|---|---|
| mt09mcb010e | kg | Adhesivo cementoso mejorado, C2 TE, con deslizamiento reducido y tiempo abierto ampliado, según UNE-EN 12004, Fr-one Gris "BUTECH", para fachadas cerámicas, a base de cementos de alta resistencia, áridos seleccionados y alto contenido en resinas sintéticas. (material) | 6.000 | 0.92 | 5.52 |
| mt19als011ba | m | Perfil de PVC, Schlüter-JOLLY-P BW 45 "SCHLÜTER-SYSTEMS", de 4,5 mm de altura, color blanco RAL 9010 acabado brillante, con perforaciones trapezoidales para su fijación, suministrado en barras de 2,5 m de longitud, para remate de revestimientos y protección de cantos. (material) | 0.500 | 2.32 | 1.16 |
| mt12pcb020hnS1 | m² | Placa de gres porcelánico de gran formato STON-KER de "BUTECH", "PORCELANOSA GRUPO", serie Durango, acabado Arena, de 37,3x37,3x1 cm. (material) | 1.050 | 37.50 | 39.38 |
| mt09mcb020a | kg | Mortero de juntas cementoso Colorstuk 0-4 "BUTECH", tipo CG2, según UNE-EN 13888, color Manhattan, para juntas de hasta 4 mm, a base de cementos de alta resistencia, áridos seleccionados, pigmentos y aditivos específicos, para todo tipo de piezas cerámicas y piedras naturales. (material) | 0.500 | 1.65 | 0.83 |
| mo024 | h | Oficial 1ª alicatador. (mano de obra) | 0.444 | 18.89 | 8.39 |
| mo062 | h | Ayudante alicatador. (mano de obra) | 0.222 | 17.90 | 3.97 |
| % | % | Costes directos complementarios | 2 % | 59.25 | 1.19 |
|  |  | Costes directos |  |  | 60.44 |
