# Alicatado con placas de gres porcelánico de gran formato STON-KER de "BUTECH"

- Propiedad del archivo: CYPE INGENIEROS, S.A.
- Formato: FIEBDC-3/2002
- Divisa: EUR
- Costes indirectos: 3.00 %
- IVA: 21.00 %

**RAG065** m² Alicatado con placas de gres porcelánico de gran formato STON-KER de "BUTECH", "PORCELANOSA GRUPO", serie Durango, acabado Arena, de 37,3x37,3x1 cm, colocadas sobre una superficie soporte de mortero de cemento u hormigón en paramento interior, recibidas con adhesivo cementoso mejorado, C2 TE, con deslizamiento reducido y tiempo abierto ampliado, Fr-one Gris "BUTECH", sin junta (separación entre baldosas entre 1,5 y 3 mm); con cantoneras de perfil de PVC, Schlüter-JOLLY-P BW 45 "SCHLÜTER-SYSTEMS", de 4,5 mm de altura, color blanco RAL 9010 acabado brillante; rejuntado con mortero de juntas cementoso Colorstuk 0-4 "BUTECH", tipo CG 2, color Manhattan, para juntas de hasta 4 mm.
Alicatado con placas de gres porcelánico de gran formato STON-KER de "BUTECH", "PORCELANOSA GRUPO", serie Durango, acabado Arena, de 37,3x37,3x1 cm, colocadas sobre una superficie soporte de mortero de cemento u hormigón en paramento interior, recibidas con adhesivo cementoso mejorado, C2 TE, con deslizamiento reducido y tiempo abierto ampliado, Fr-one Gris "BUTECH", extendido con llana sobre la superficie soporte, y rejuntado con mortero de juntas cementoso Colorstuk 0-4 "BUTECH", tipo CG 2, color Manhattan, para juntas de hasta 4 mm. Incluso preparación de la superficie soporte de mortero de cemento u hormigón, replanteo, cortes y juntas; con cantoneras de perfil de PVC, Schlüter-JOLLY-P BW 45 "SCHLÜTER-SYSTEMS", de 4,5 mm de altura, color blanco RAL 9010 acabado brillante; acabado y limpieza final.
Incluye: Preparación de la superficie soporte. Replanteo de niveles y disposición de baldosas. Colocación de maestras o reglas. Preparación y aplicación del adhesivo. Formación de juntas de movimiento. Colocación de las baldosas. Ejecución de esquinas. Rejuntado de baldosas. Acabado y limpieza final.
Criterio de medición de proyecto: Superficie medida según documentación gráfica de Proyecto, deduciendo los huecos de superficie mayor de 3 m². No se ha incrementado la medición por roturas y recortes, ya que en la descomposición se ha considerado un 5% más de piezas.
Criterio de medición de obra: Se medirá la superficie realmente ejecutada según especificaciones de Proyecto, deduciendo los huecos de superficie mayor de 3 m².

| Código | Ud | Descripción | Rendimiento | Precio | Importe |
|---|---|---|---|---|---|
| mt09mcb010e | kg | Adhesivo cementoso mejorado, C2 TE, con deslizamiento reducido y tiempo abierto ampliado, según UNE-EN 12004, Fr-one Gris "BUTECH", para fachadas cerámicas, a base de cementos de alta resistencia, áridos seleccionados y alto contenido en resinas sintéticas. (material) | 6.000 | 0.92 | 5.52 |
| mt19als011ba | m | Perfil de PVC, Schlüter-JOLLY-P BW 45 "SCHLÜTER-SYSTEMS", de 4,5 mm de altura, color blanco RAL 9010 acabado brillante, con perforaciones trapezoidales para su fijación, suministrado en barras de 2,5 m de longitud, para remate de revestimientos y protección de cantos. (material) | 0.500 | 2.32 | 1.16 |
| mt12pcb020hnS1 | m² | Placa de gres porcelánico de gran formato STON-KER de "BUTECH", "PORCELANOSA GRUPO", serie Durango, acabado Arena, de 37,3x37,3x1 cm. (material) | 1.050 | 37.50 | 39.38 |
| mt09mcb020a | kg | Mortero de juntas cementoso Colorstuk 0-4 "BUTECH", tipo CG2, según UNE-EN 13888, color Manhattan, para juntas de hasta 4 mm, a base de cementos de alta resistencia, áridos seleccionados, pigmentos y aditivos específicos, para todo tipo de piezas cerámicas y piedras naturales. (material) | 0.500 | 1.65 | 0.83 |
| mo024 | h | Oficial 1ª alicatador. (mano de obra) | 0.444 | 18.89 | 8.39 |
| mo062 | h | Ayudante alicatador. (mano de obra) | 0.222 | 17.90 | 3.97 |
| % | % | Costes directos complementarios | 2 % | 59.25 | 1.19 |
|  |  | Costes directos |  |  | 60.44 |
