# Perfil de MDF recubierto, para junta de partición (para uniones en desnivel)

- Propiedad del archivo: CYPE INGENIEROS, S.A.
- Formato: FIEBDC-3/2002
- Divisa: EUR
- Costes indirectos: 3.00 %
- IVA: 21.00 %

**RSM060** m Perfil de MDF recubierto, para junta de partición (para uniones en desnivel).
Suministro y colocación de perfil de MDF recubierto, usado en junta de partición (para uniones en desnivel).
Incluye: Replanteo de las piezas según su longitud. Corte de las piezas. Fijación de las piezas.
Criterio de medición de proyecto: Longitud medida según documentación gráfica de Proyecto.
Criterio de medición de obra: Se medirá la longitud realmente ejecutada según especificaciones de Proyecto.

| Código | Ud | Descripción | Rendimiento | Precio | Importe |
|---|---|---|---|---|---|
| mt18mva120a | m | Perfil para junta de partición, para pavimentos a distinto nivel, MDF recubierto. (material) | 1.050 | 5.70 | 5.99 |
| mo025 | h | Oficial 1ª instalador de pavimentos de madera. (mano de obra) | 0.180 | 17.54 | 3.16 |
| % | % | Costes directos complementarios | 3 % | 9.15 | 0.27 |
|  |  | Costes directos |  |  | 9.42 |
