# Drenaje de suelos con láminas drenantes

- Propiedad del archivo: CYPE INGENIEROS, S.A.
- Formato: FIEBDC-3/2002
- Divisa: EUR
- Costes indirectos: 3.00 %
- IVA: 21.00 %

## N Aislamientos e impermeabilizaciones

### ND Drenajes

#### NDN Suelos

**NDN010** m² Drenaje de suelos con láminas drenantes.
Drenaje de suelos con lámina drenante de estructura nodular de polietileno, Schlüter-TROBA-PLUS 12 "SCHLÜTER-SYSTEMS", con nódulos de 12 mm de altura, revestida de geotextil no tejido en su cara superior, colocada directamente sobre la impermeabilización.
Incluye: Corte y preparación de las láminas drenantes. Colocación de las láminas drenantes.
Criterio de medición de proyecto: Superficie medida según documentación gráfica de Proyecto.
Criterio de medición de obra: Se medirá la superficie realmente ejecutada según especificaciones de Proyecto.

| Código | Ud | Descripción | Rendimiento | Precio | Importe |
|---|---|---|---|---|---|
| mt15res340b | m² | Lámina drenante de estructura nodular de polietileno, Schlüter-TROBA-PLUS 12 "SCHLÜTER-SYSTEMS", con nódulos de 12 mm de altura, revestida de geotextil no tejido en su cara superior, suministrada en rollos de 10 m de longitud. (material) | 1.050 | 22.32 | 23.44 |
| mo029 | h | Oficial 1ª aplicador de láminas impermeabilizantes. (mano de obra) | 0.020 | 22.13 | 0.44 |
| mo067 | h | Ayudante aplicador de láminas impermeabilizantes. (mano de obra) | 0.020 | 21.02 | 0.42 |
| % | % | Costes directos complementarios | 2 % | 24.30 | 0.49 |
|  |  | Costes directos |  |  | 24.79 |
