# Drenaje bajo revestimiento cerámico o de piedra natural, con láminas drenantes

- Propiedad del archivo: CYPE INGENIEROS, S.A.
- Formato: FIEBDC-3/2002
- Divisa: EUR
- Costes indirectos: 3.00 %
- IVA: 21.00 %

## N Aislamientos e impermeabilizaciones

### ND Drenajes

#### NDN Suelos

**NDN005** m² Drenaje bajo revestimiento cerámico o de piedra natural, con láminas drenantes.
Drenaje bajo revestimiento cerámico o de piedra natural, con lámina drenante de estructura nodular de polietileno, Schlüter-DITRA-DRAIN 4 "SCHLÜTER-SYSTEMS", con nódulos de 4 mm de altura, revestida de geotextil no tejido de polipropileno en una de sus caras, fijada al soporte con adhesivo cementoso de fraguado normal, C1, color gris, extendido con llana dentada y sellado de juntas con cinta autoadhesiva, Schlüter-DITRA-DRAIN-STUV KB 90.
Incluye: Corte y preparación de la lámina. Extendido del adhesivo cementoso sobre la superficie soporte. Colocación de la lámina. Colocación de la cinta autoadhesiva para sellado de juntas.
Criterio de medición de proyecto: Superficie medida según documentación gráfica de Proyecto.
Criterio de medición de obra: Se medirá la superficie realmente ejecutada según especificaciones de Proyecto.

| Código | Ud | Descripción | Rendimiento | Precio | Importe |
|---|---|---|---|---|---|
| mt09mcr021g | kg | Adhesivo cementoso de fraguado normal, C1, según UNE-EN 12004, color gris. (material) | 2.000 | 0.35 | 0.70 |
| mt15res310b | m² | Lámina drenante de estructura nodular de polietileno, Schlüter-DITRA-DRAIN 4 "SCHLÜTER-SYSTEMS", con nódulos de 4 mm de altura, revestida de geotextil no tejido de polipropileno en una de sus caras, suministrada en rollos de 25 m de longitud. (material) | 1.050 | 21.83 | 22.92 |
| mt15res315b | m | Cinta autoadhesiva, Schlüter-DITRA-DRAIN-STUV KB 90 "SCHLÜTER-SYSTEMS", de 90 mm de anchura, suministrada en rollos de 30 m de longitud. (material) | 0.250 | 7.22 | 1.81 |
| mo029 | h | Oficial 1ª aplicador de láminas impermeabilizantes. (mano de obra) | 0.100 | 22.13 | 2.21 |
| mo067 | h | Ayudante aplicador de láminas impermeabilizantes. (mano de obra) | 0.100 | 21.02 | 2.10 |
| % | % | Costes directos complementarios | 2 % | 29.74 | 0.59 |
|  |  | Costes directos |  |  | 30.33 |
