# Remate de peldaño con revestimiento cerámico o de piedra natural, mediante perfil preformado

- Propiedad del archivo: CYPE INGENIEROS, S.A.
- Formato: FIEBDC-3/2002
- Divisa: EUR
- Costes indirectos: 3.00 %
- IVA: 21.00 %

## R Revestimientos y trasdosados

### RE Peldaños

#### REA Remates

**REA030** m Remate de peldaño con revestimiento cerámico o de piedra natural, mediante perfil preformado.
Remate de peldaño con revestimiento cerámico o de piedra natural, mediante perfil de acero inoxidable AISI 304, antideslizante, Schlüter-TREP-TE 80/150 "SCHLÜTER-SYSTEMS", de 8 mm de altura y 30 mm de anchura, de adherencia R-9, según DIN 51130, con perforaciones trapezoidales para su fijación, fijado con adhesivo.
Incluye: Limpieza y preparación de la superficie soporte. Replanteo. Corte, colocación y fijación del perfil. Resolución de encuentros.
Criterio de medición de proyecto: Longitud medida según documentación gráfica de Proyecto.
Criterio de medición de obra: Se medirá la longitud realmente ejecutada según especificaciones de Proyecto.

| Código | Ud | Descripción | Rendimiento | Precio | Importe |
|---|---|---|---|---|---|
| mt18jrs220dv | m | Perfil de acero inoxidable AISI 304, antideslizante, Schlüter-TREP-TE 80/150 "SCHLÜTER-SYSTEMS", de 8 mm de altura y 30 mm de anchura, de adherencia R-9, según DIN 51130, con perforaciones trapezoidales para su fijación, suministrado en barras de 1,5 m de longitud, para remate de peldaño con revestimiento cerámico o de piedra natural. (material) | 1.050 | 19.75 | 20.74 |
| mo023 | h | Oficial 1ª solador. (mano de obra) | 0.050 | 23.97 | 1.20 |
| % | % | Costes directos complementarios | 2 % | 21.94 | 0.44 |
|  |  | Costes directos |  |  | 22.38 |
