# Rodapié de acero inoxidable

- Propiedad del archivo: CYPE INGENIEROS, S.A.
- Formato: FIEBDC-3/2002
- Divisa: EUR
- Costes indirectos: 3.00 %
- IVA: 21.00 %

## R Revestimientos y trasdosados

### RS Pavimentos

#### RSD Remates de pavimento

**RSD010** m Rodapié de acero inoxidable.
Rodapié de acero inoxidable AISI 304, acabado cepillado, Schlüter-DESIGNBASE-SL 160 EB "SCHLÜTER-SYSTEMS", de 160 mm de altura y 10,5 mm de anchura en la base. COLOCACIÓN: con adhesivo.
Incluye: Limpieza y preparación de la superficie soporte. Replanteo. Corte del rodapié. Colocación y fijación del rodapié. Resolución de esquinas y encuentros. Limpieza final.
Criterio de medición de proyecto: Longitud medida según documentación gráfica de Proyecto, sin incluir huecos de puertas. No se ha incrementado la medición por roturas y recortes, ya que en la descomposición se ha considerado un 5% más de piezas.
Criterio de medición de obra: Se medirá la longitud realmente ejecutada según especificaciones de Proyecto.

| Código | Ud | Descripción | Rendimiento | Precio | Importe |
|---|---|---|---|---|---|
| mt15res070a | Ud | Cartucho de masilla adhesiva elástica monocomponente, Schlüter-KERDI-FIX "SCHLÜTER-SYSTEMS", a base de polímeros híbridos neutros (MS), de 290 ml, color gris o blanco y acabado brillante. (material) | 0.200 | 23.85 | 4.77 |
| mt18jrs734d | m | Rodapié de acero inoxidable AISI 304, acabado cepillado, Schlüter-DESIGNBASE-SL 160 EB "SCHLÜTER-SYSTEMS", de 160 mm de altura y 10,5 mm de anchura en la base, suministrado en barras de 2,5 m de longitud, incluso piezas para uniones, resolución de ángulos y terminaciones. (material) | 1.050 | 57.90 | 60.80 |
| mo023 | h | Oficial 1ª solador. (mano de obra) | 0.120 | 22.13 | 2.66 |
| % | % | Costes directos complementarios | 2 % | 68.23 | 1.36 |
|  |  | Costes directos |  |  | 69.59 |
