# Rodapié cubre cables de aluminio

- Propiedad del archivo: CYPE INGENIEROS, S.A.
- Formato: FIEBDC-3/2002
- Divisa: EUR
- Costes indirectos: 3.00 %
- IVA: 21.00 %

## R Revestimientos y trasdosados

### RS Pavimentos

#### RSD Remates de pavimento

**RSD016** m Rodapié cubre cables de aluminio.
Rodapié de aluminio anodizado, acabado natural, Schlüter-DESIGNBASE-CQ 60 AE "SCHLÜTER-SYSTEMS", de 60 mm de altura, con espacio suficiente para alojamiento de cables. COLOCACIÓN: con clips a perfil soporte.
Incluye: Limpieza y preparación de la superficie soporte. Replanteo. Corte del perfil soporte y del rodapié. Colocación y fijación del perfil soporte. Fijación del rodapié. Resolución de esquinas y encuentros. Limpieza final.
Criterio de medición de proyecto: Longitud medida según documentación gráfica de Proyecto, sin incluir huecos de puertas. No se ha incrementado la medición por roturas y recortes, ya que en la descomposición se ha considerado un 5% más de piezas.
Criterio de medición de obra: Se medirá la longitud realmente ejecutada según especificaciones de Proyecto.

| Código | Ud | Descripción | Rendimiento | Precio | Importe |
|---|---|---|---|---|---|
| mt18jrs735aa | m | Rodapié de aluminio anodizado, acabado natural, Schlüter-DESIGNBASE-CQ 60 AE "SCHLÜTER-SYSTEMS", de 60 mm de altura, con espacio suficiente para alojamiento de cables, suministrado en barras de 2,5 m de longitud, incluso perfil soporte de PVC, accesorios de fijación del perfil soporte, y piezas para uniones, resolución de ángulos y terminaciones. (material) | 1.050 | 30.98 | 32.53 |
| mo023 | h | Oficial 1ª solador. (mano de obra) | 0.150 | 22.13 | 3.32 |
| % | % | Costes directos complementarios | 2 % | 35.85 | 0.72 |
|  |  | Costes directos |  |  | 36.57 |
