# Encuentro de cubierta plana transitable, no ventilada con paramento vertical. Impermeabilización con láminas de poliolefinas

- Propiedad del archivo: CYPE Ingenieros S.A.
- Formato: FIEBDC-3/2016
- Programa: Generador de precios de la construcción. CYPE Ingenieros, S.A.
- Fecha: 03/07/2024
- Divisa: EUR
- Costes indirectos: 3 %
- IVA: 21 %

## Q Cubiertas

### QA Planas transitables, no ventiladas

#### QAF Puntos singulares

**QAF021** m Encuentro de cubierta plana transitable, no ventilada con paramento vertical. Impermeabilización con láminas de poliolefinas.
Encuentro de cubierta plana transitable, no ventilada, con solado fijo, tipo convencional con paramento vertical; mediante la realización de un retranqueo perimetral de más de 5 cm con respecto al paramento vertical y de más de 20 cm de altura sobre la protección de la cubierta, relleno con mortero de cemento, industrial, M-2,5 colocado sobre la impermeabilización formada por: banda de terminación Schlüter-KERDI-KEBA 100/250 "SCHLÜTER-SYSTEMS", de 250 mm de anchura y 0,1 mm de espesor, fijada a la impermeabilización continua de la cubierta, con adhesivo bicomponente Schlüter-KERDI-COLL-L "SCHLÜTER-SYSTEMS", acabado con un revestimiento de rodapiés de gres rústico, de 7 cm, 3 €/m colocados con junta abierta (separación entre 3 y 15 mm), en capa fina con adhesivo cementoso de fraguado normal, C1 sin ninguna característica adicional, color gris y rejuntados con mortero de juntas cementoso mejorado, con absorción de agua reducida y resistencia elevada a la abrasión tipo CG 2 W A, color blanco, para juntas de 2 a 15 mm. Incluso complementos de refuerzo en tratamiento de puntos singulares mediante el uso de piezas especiales para la resolución de ángulos internos y externos.
Incluye: Ejecución del retranqueo perimetral. Limpieza y preparación de la superficie. Colocación de la banda de terminación con adhesivo cementoso. Replanteo de las piezas de rodapié. Corte de las piezas y formación de encajes en esquinas y rincones. Colocación del rodapié. Relleno de juntas.
Criterio de medición de proyecto: Longitud medida en proyección horizontal, según documentación gráfica de Proyecto.
Criterio de medición de obra: Se medirá, en proyección horizontal, la longitud realmente ejecutada según especificaciones de Proyecto.

| Código | Ud | Descripción | Rendimiento | Precio | Importe |
|---|---|---|---|---|---|
| mt15res060d | kg | Adhesivo bicomponente, Schlüter-KERDI-COLL-L "SCHLÜTER-SYSTEMS", a base de una dispersión acrílica sin disolventes y polvo de cemento, para el sellado de juntas. (material) | 0.45 | 11.92 | 5.364 |
| mt15res020re | m | Banda de sellado, Schlüter-KERDI-KEBA 100/250 "SCHLÜTER-SYSTEMS", de 250 mm de anchura y 0,1 mm de espesor, para lámina impermeabilizante flexible de polietileno, con ambas caras revestidas de geotextil no tejido, suministrada en rollos de 30 m de longitud. (material) | 1.15 | 7.13 | 8.200 |
| mt08aaa010a | m³ | Agua. (material) | 0.006 | 1.5 | 0.009 |
| mt09mif010ba | t | Mortero industrial para albañilería, de cemento, color gris, categoría M-2,5 (resistencia a compresión 2,5 N/mm²), suministrado en sacos, según UNE-EN 998-2. (material) | 0.022 | 49.61 | 1.091 |
| mt09mcr021g | kg | Adhesivo cementoso de fraguado normal, C1, según UNE-EN 12004, color gris. (material) | 0.24 | 0.35 | 0.084 |
| mt18rcr010a300 | m | Rodapié cerámico de gres rústico, de 7 cm de anchura, 3,00€/m. (material) | 1.05 | 3 | 3.150 |
| mt09mcp020bB | kg | Mortero de juntas cementoso mejorado, con absorción de agua reducida y resistencia elevada a la abrasión, tipo CG2 W A, según UNE-EN 13888, color blanco, para juntas de 2 a 15 mm, a base de cemento de alta resistencia, áridos seleccionados, aditivos especiales y pigmentos, con efecto antimoho, antiverdín y preventivo de las eflorescencias, hidrorrepelente, especial para rejuntado de todo tipo de piezas cerámicas y piedras naturales en zonas de proliferación de microorganismos. (material) | 0.01 | 1.46 | 0.015 |
| mo029 | h | Oficial 1ª aplicador de láminas impermeabilizantes. (mano de obra) | 0.1 | 22.13 | 2.213 |
| mo067 | h | Ayudante aplicador de láminas impermeabilizantes. (mano de obra) | 0.1 | 21.02 | 2.102 |
| mo113 | h | Peón ordinario construcción. (mano de obra) | 0.059 | 20.78 | 1.226 |
| mo023 | h | Oficial 1ª solador. (mano de obra) | 0.185 | 22.13 | 4.094 |
| % | % | Costes directos complementarios | 2 % | 27.548 | 0.551 |
|  |  | Costes directos |  |  | 28.099 |

Residuos:
- colocación: mt15res020re; factor de residuo 0.0592609
- colocación: mt09mif010ba; factor de residuo 0.0189
- colocación: mt09mcr021g Adhesivo cementoso de fraguado normal, C1, según UNE-EN 12004, color gris; factor de residuo 0.07
- colocación: mt18rcr010a300 Rodapié cerámico de gres rústico, de 7 cm de anchura, 3,00€/m; factor de residuo 0.0385
- colocación: mt09mcp020bB; factor de residuo 0.07

## Recursos

**mt15res020re** m Banda de sellado
Datos técnicos: Coste energético 3.296 MJ; Emisión de CO2 0.119 kg; Código LER 17 06 04; Masa del elemento 0.023 kg; Volumen 0.000038 m3
Residuos:
- embalaje: re170203 Plástico. (componente de residuo); rendimiento 0.001 kg; Código LER 17 02 03; Masa del elemento 1 kg; Volumen 0.001667 m3

**mt08aaa010a** m³ Agua
Datos técnicos: Coste energético 60.000 MJ; Emisión de CO2 30.000 kg

**mt09mif010ba** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico; rendimiento 0.241 kg

**mt09mcr021g** kg Adhesivo cementoso de fraguado normal, C1, según UNE-EN 12004, color gris
Datos técnicos: Coste energético 3.871 MJ; Emisión de CO2 0.344 kg; Código LER 17 09 04; Masa del elemento 1 kg; Volumen 0.000667 m3
Residuos:
- embalaje: re170203 Plástico; rendimiento 0.003 kg

**mt18rcr010a300** m Rodapié cerámico de gres rústico, de 7 cm de anchura, 3,00€/m
Datos técnicos: Coste energético 12.700 MJ; Emisión de CO2 0.620 kg; Código LER 17 01 03; Masa del elemento 1.05 kg; Volumen 0.00084 m3
Residuos:
- embalaje: re150101 Envases de papel y cartón; rendimiento 0.034 kg
- embalaje: re170201 Madera; rendimiento 0.004 kg

**mt09mcp020bB** kg Mortero de juntas cementoso mejorado
Datos técnicos: Coste energético 7.725 MJ; Emisión de CO2 0.576 kg; Código LER 17 09 04; Masa del elemento 1 kg; Volumen 0.000667 m3
Residuos:
- embalaje: re150101 Envases de papel y cartón; rendimiento 0.02 kg
- embalaje: re170201 Madera; rendimiento 0.005 kg
- embalaje: re170203 Plástico; rendimiento 0.008 kg
