# Gárgola de acero inoxidable

- Propiedad del archivo: CYPE INGENIEROS, S.A.
- Formato: FIEBDC-3/2002
- Divisa: EUR
- Costes indirectos: 3.00 %
- IVA: 21.00 %

## H Remates y ayudas

### HR Remates de fachada

#### HRX De acero inoxidable

**HRX010** Ud Gárgola de acero inoxidable.
Gárgola de acero inoxidable AISI 304, Schlüter-KERDI-DRAIN-SPE 45/25 "SCHLÜTER-SYSTEMS", formada por placa en L de 100x100 mm, y tubo de salida de 45 mm de diámetro y 250 mm de longitud; colocación con masilla de silicona neutra; y sellado e impermeabilización de la junta perimetral con masilla de poliuretano, previa aplicación de la imprimación.
Incluye: Replanteo de la pieza. Colocación, aplomado, nivelación y alineación. Sellado de juntas y limpieza.
Criterio de medición de proyecto: Número de unidades previstas, según documentación gráfica de Proyecto.
Criterio de medición de obra: Se medirá el número de unidades realmente ejecutadas según especificaciones de Proyecto.

| Código | Ud | Descripción | Rendimiento | Precio | Importe |
|---|---|---|---|---|---|
| mt15sja100 | Ud | Cartucho de masilla de silicona neutra. (material) | 0.300 | 3.13 | 0.94 |
| mt15res080g | Ud | Gárgola de acero inoxidable AISI 304, Schlüter-KERDI-DRAIN-SPE 45/25 "SCHLÜTER-SYSTEMS", formada por placa en L de 100x100 mm, y tubo de salida de 45 mm de diámetro y 250 mm de longitud. (material) | 1.000 | 122.52 | 122.52 |
| mt20wwa035 | Ud | Cartucho de 250 cm³ de imprimación para masillas. (material) | 0.016 | 5.35 | 0.09 |
| mt20wwa030 | Ud | Cartucho de 310 cm³ de masilla de poliuretano impermeable. (material) | 0.032 | 7.32 | 0.23 |
| op00amo010 |  | Amoladora o radial. | 1.000 | 0.00 | 0.00 |
| mo020 | h | Oficial 1ª construcción. (mano de obra) | 0.116 | 22.13 | 2.57 |
| mo113 | h | Peón ordinario construcción. (mano de obra) | 0.116 | 20.78 | 2.41 |
| % | % | Costes directos complementarios | 2 % | 128.76 | 2.58 |
|  |  | Costes directos |  |  | 131.34 |
