# Formación de pendientes en ducha de obra, con kit Schlüter-KERDI-SHOWER-T "SCHLÜTER-SYSTEMS"

- Propiedad del archivo: CYPE INGENIEROS, S.A.
- Formato: FIEBDC-3/2002
- Divisa: EUR
- Costes indirectos: 3.00 %
- IVA: 21.00 %

## H Remates y ayudas

### HY Ayudas de albañilería

#### HYO Para oficios

**HYO070** Ud Formación de pendientes en ducha de obra, con kit Schlüter-KERDI-SHOWER-T "SCHLÜTER-SYSTEMS".
Formación de pendientes en ducha de obra, con kit Schlüter-KERDI-SHOWER-T 1220/1830 "SCHLÜTER-SYSTEMS", de 1220x1830 mm, formado por panel de formación de pendientes de dos piezas con una pendiente mayor del 2% y lámina impermeabilizante flexible de polietileno con geotextil no tejido. Incluso adhesivo cementoso de fraguado normal C1, para fijar el panel al soporte y adhesivo bicomponente, Schlüter-KERDI-COLL-L "SCHLÜTER-SYSTEMS" para fijar la lámina al panel.
Incluye: Replanteo y corte de los paneles. Aplicación del adhesivo cementoso. Colocación de los paneles. Aplicación del adhesivo. Colocación de la lámina de polietileno. Limpieza final.
Criterio de medición de proyecto: Número de unidades previstas, según documentación gráfica de Proyecto.
Criterio de medición de obra: Se medirá el número de unidades realmente ejecutadas según especificaciones de Proyecto.

| Código | Ud | Descripción | Rendimiento | Precio | Importe |
|---|---|---|---|---|---|
| mt15res212o | Ud | Kit Schlüter-KERDI-SHOWER-T 1220/1830 "SCHLÜTER-SYSTEMS", de 1220x1830 mm, formado por panel de formación de pendientes de dos piezas con una pendiente mayor del 2% y lámina impermeabilizante flexible de polietileno con geotextil no tejido, para sumidero. (material) | 1.000 | 237.86 | 237.86 |
| mt09mcr021g | kg | Adhesivo cementoso de fraguado normal, C1, según UNE-EN 12004, color gris. (material) | 10.250 | 0.35 | 3.59 |
| mt15res060d | kg | Adhesivo bicomponente, Schlüter-KERDI-COLL-L "SCHLÜTER-SYSTEMS", a base de una dispersión acrílica sin disolventes y polvo de cemento, para el sellado de juntas. (material) | 0.500 | 11.92 | 5.96 |
| mo020 | h | Oficial 1ª construcción. (mano de obra) | 0.457 | 22.13 | 10.11 |
| mo077 | h | Ayudante construcción. (mano de obra) | 0.457 | 21.02 | 9.61 |
| % | % | Costes directos complementarios | 2 % | 267.13 | 5.34 |
|  |  | Costes directos |  |  | 272.47 |
