# Sistema de calefacción por suelo radiante eléctrico, con capa de mortero

- Propiedad del archivo: CYPE INGENIEROS, S.A.
- Formato: FIEBDC-3/2002
- Divisa: EUR
- Costes indirectos: 3.00 %
- IVA: 21.00 %

## I Instalaciones

### IC Calefacción, refrigeración, climatización y A.C.S.

#### ICM Emisores eléctricos para calefacción

**ICM054** m² Sistema de calefacción por suelo radiante eléctrico, con capa de mortero.
Sistema Schlüter-DITRA-HEAT-E "SCHLÜTER-SYSTEMS" de calefacción por suelo radiante eléctrico, compuesto por lámina de polipropileno, modelo Schlüter-DITRA-HEAT-DH5 12M, suministrada en rollos de 12,5x1 m y 5,5 mm de espesor, adherida al soporte con adhesivo cementoso aplicado en capa fina, y cable calefactor eléctrico, modelo Schlüter-DITRA-HEAT-DH E CHC 4, con una potencia de 80 W/m², para recubrir con una base de pavimento en capa fina y un solado de piedra natural o de baldosas cerámicas (no incluidos en este precio).
Incluye: Limpieza y preparación de la superficie soporte. Aplicación del adhesivo en capa fina para soporte de la lámina de desolidarización. Colocación de la lámina de desolidarización. Colocación del cable calefactor sobre la lámina de desolidarización. Conexionado y comprobación de su correcto funcionamiento.
Criterio de medición de proyecto: Superficie útil, medida según documentación gráfica de Proyecto.
Criterio de medición de obra: Se medirá la superficie realmente ejecutada según especificaciones de Proyecto.

| Código | Ud | Descripción | Rendimiento | Precio | Importe |
|---|---|---|---|---|---|
| mt09mcr010 | kg | Adhesivo cementoso de uso exclusivo para interiores y apto para calefacción por suelo radiante. (material) | 2.000 | 0.22 | 0.44 |
| mt38sch015x | m² | Lámina de polipropileno, modelo Schlüter-DITRA-HEAT-DH5 12M "SCHLÜTER-SYSTEMS", de estructura nodular en su cara superior y revestida de geotextil no tejido en su cara inferior, para soporte del cable calefactor eléctrico Schlüter-DITRA-HEAT-E-HK, con funciones de desolidarización y equilibrio de la presión de vapor, suministrada en rollos de 12,5x1 m y 5,5 mm de espesor. (material) | 1.000 | 21.48 | 21.48 |
| mt38sch400eaw | Ud | Bobina de cable calefactor eléctrico, modelo Schlüter-DITRA-HEAT-DH E CHC 4 "SCHLÜTER-SYSTEMS", con una potencia de 80 W/m², para calefacción de 0,4 m² con una potencia total de 30 W, una longitud total de 4 m y una longitud de cable frío de 4 m, para instalación sobre lámina de desolidarización Schlüter-DITRA-HEAT, con pieza de conexión en un extremo. (material) | 2.500 | 122.88 | 307.20 |
| mt08aaa010a | m³ | Agua. (material) | 0.004 | 1.50 | 0.01 |
| mo004 | h | Oficial 1ª calefactor. (mano de obra) | 0.215 | 22.74 | 4.89 |
| mo103 | h | Ayudante calefactor. (mano de obra) | 0.215 | 20.98 | 4.51 |
| % | % | Costes directos complementarios | 2 % | 338.53 | 6.77 |
|  |  | Costes directos |  |  | 345.30 |
