# Sistema de calefacción por pared radiante eléctrica

- Propiedad del archivo: CYPE INGENIEROS, S.A.
- Formato: FIEBDC-3/2002
- Divisa: EUR
- Costes indirectos: 3.00 %
- IVA: 21.00 %

## I Instalaciones

### IC Calefacción, refrigeración, climatización y A.C.S.

#### ICM Emisores eléctricos para calefacción

**ICM056** m² Sistema de calefacción por pared radiante eléctrica.
Sistema Schlüter-DITRA-HEAT-PS "SCHLÜTER-SYSTEMS" de calefacción por pared radiante eléctrica, compuesto por lámina de polipropileno, modelo Schlüter-DITRA-HEAT-DH5 12M, suministrada en rollos de 12,5x1 m y 5,5 mm de espesor, adherida al soporte con adhesivo cementoso aplicado en capa fina y cable calefactor eléctrico, modelo Schlüter-DITRA-HEAT-DH E CHC 4, con una potencia de 120 W/m², para revestir.
Incluye: Limpieza y preparación de la superficie soporte. Aplicación del adhesivo en capa fina para soporte de la lámina de desolidarización. Colocación y fijación de la lámina de desolidarización. Colocación del cable calefactor sobre la lámina de desolidarización. Conexionado y comprobación de su correcto funcionamiento.
Criterio de medición de proyecto: Superficie útil, medida según documentación gráfica de Proyecto.
Criterio de medición de obra: Se medirá la superficie realmente ejecutada según especificaciones de Proyecto.

| Código | Ud | Descripción | Rendimiento | Precio | Importe |
|---|---|---|---|---|---|
| mt09mcr010 | kg | Adhesivo cementoso de uso exclusivo para interiores y apto para calefacción por suelo radiante. (material) | 2.000 | 0.22 | 0.44 |
| mt38sch015x | m² | Lámina de polipropileno, modelo Schlüter-DITRA-HEAT-DH5 12M "SCHLÜTER-SYSTEMS", de estructura nodular en su cara superior y revestida de geotextil no tejido en su cara inferior, para soporte del cable calefactor eléctrico Schlüter-DITRA-HEAT-E-HK, con funciones de desolidarización y equilibrio de la presión de vapor, suministrada en rollos de 12,5x1 m y 5,5 mm de espesor. (material) | 1.000 | 21.48 | 21.48 |
| mt38sch400fuw | Ud | Bobina de cable calefactor eléctrico, modelo Schlüter-DITRA-HEAT-DH E CHC 4 "SCHLÜTER-SYSTEMS", con una potencia de 120 W/m², para calefacción de 0,25 m² con una potencia total de 30 W, una longitud total de 4 m y una longitud de cable frío de 4 m, para instalación sobre lámina de desolidarización Schlüter-DITRA-HEAT, con pieza de conexión en un extremo. (material) | 4.000 | 122.88 | 491.52 |
| mt08aaa010a | m³ | Agua. (material) | 0.004 | 1.50 | 0.01 |
| mo004 | h | Oficial 1ª calefactor. (mano de obra) | 0.268 | 22.74 | 6.09 |
| mo103 | h | Ayudante calefactor. (mano de obra) | 0.268 | 20.98 | 5.62 |
| % | % | Costes directos complementarios | 2 % | 525.16 | 10.50 |
|  |  | Costes directos |  |  | 535.66 |
