# Formación de pendientes en ducha de obra, con kit Schlüter-KERDI-SHOWER-T "SCHLÜTER-SYSTEMS"

- Propiedad del archivo: CYPE Ingenieros S.A.
- Formato: FIEBDC-3/2016
- Programa: Generador de precios de la construcción. CYPE Ingenieros, S.A.
- Fecha: 03/07/2024
- Divisa: EUR
- Costes indirectos: 3 %
- IVA: 21 %

## H Remates y ayudas

### HY Ayudas de albañilería

#### HYO Para oficios

**HYO070** Ud Formación de pendientes en ducha de obra, con kit Schlüter-KERDI-SHOWER-T "SCHLÜTER-SYSTEMS".
Formación de pendientes en ducha de obra, con kit Schlüter-KERDI-SHOWER-T 965 NA/BF "SCHLÜTER-SYSTEMS", de 960x960 mm, formado por panel de formación de pendientes de poliestireno expandido (EPS), con una pendiente mayor del 2% y lámina impermeabilizante flexible de polietileno con geotextil no tejido. Incluso adhesivo cementoso de fraguado normal C1, para fijar el panel al soporte y adhesivo bicomponente, Schlüter-KERDI-COLL-L "SCHLÜTER-SYSTEMS" para fijar la lámina al panel.
Incluye: Replanteo y corte de los paneles. Aplicación del adhesivo cementoso. Colocación de los paneles. Aplicación del adhesivo. Colocación de la lámina de polietileno. Limpieza final.
Criterio de medición de proyecto: Número de unidades previstas, según documentación gráfica de Proyecto.
Criterio de medición de obra: Se medirá el número de unidades realmente ejecutadas según especificaciones de Proyecto.

| Código | Ud | Descripción | Rendimiento | Precio | Importe |
|---|---|---|---|---|---|
| mt15res210l | Ud | Kit Schlüter-KERDI-SHOWER-T 965 NA/BF "SCHLÜTER-SYSTEMS", de 960x960 mm, formado por panel de formación de pendientes de poliestireno expandido (EPS), con una pendiente mayor del 2% y lámina impermeabilizante flexible de polietileno con geotextil no tejido, para sumidero. (material) | 1 | 219.09 | 219.090 |
| mt09mcr021g | kg | Adhesivo cementoso de fraguado normal, C1, según UNE-EN 12004, color gris. (material) | 10.25 | 0.35 | 3.588 |
| mt15res060d | kg | Adhesivo bicomponente, Schlüter-KERDI-COLL-L "SCHLÜTER-SYSTEMS", a base de una dispersión acrílica sin disolventes y polvo de cemento, para el sellado de juntas. (material) | 0.5 | 11.92 | 5.960 |
| mo020 | h | Oficial 1ª construcción. (mano de obra) | 0.19 | 22.13 | 4.205 |
| mo077 | h | Ayudante construcción. (mano de obra) | 0.19 | 21.02 | 3.994 |
| % | % | Costes directos complementarios | 2 % | 236.837 | 4.737 |
|  |  | Costes directos |  |  | 241.574 |

Residuos:
- colocación: mt09mcr021g Adhesivo cementoso de fraguado normal, C1, según UNE-EN 12004, color gris; factor de residuo 0.07

## Recursos

**mt09mcr021g** kg Adhesivo cementoso de fraguado normal, C1, según UNE-EN 12004, color gris
Datos técnicos: Coste energético 3.871 MJ; Emisión de CO2 0.344 kg; Código LER 17 09 04; Masa del elemento 1 kg; Volumen 0.000667 m3
Residuos:
- embalaje: re170203 Plástico. (componente de residuo); rendimiento 0.003 kg; Código LER 17 02 03; Masa del elemento 1 kg; Volumen 0.001667 m3
