# Junta de dilatación en cubierta plana no transitable, no ventilada. Impermeabilización con láminas de poliolefinas

- Propiedad del archivo: CYPE Ingenieros S.A.
- Formato: FIEBDC-3/2016
- Programa: Generador de precios de la construcción. CYPE Ingenieros, S.A.
- Fecha: 03/07/2024
- Divisa: EUR
- Costes indirectos: 3 %
- IVA: 21 %

## Q Cubiertas

### QD Planas no transitables, no ventiladas

#### QDF Puntos singulares

**QDF011** m Junta de dilatación en cubierta plana no transitable, no ventilada. Impermeabilización con láminas de poliolefinas.
Junta de dilatación en cubierta plana no transitable, no ventilada, ajardinada, tipo convencional, con módulo drenante. Impermeabilización: banda de refuerzo Schlüter-KERDI-FLEX 125 "SCHLÜTER-SYSTEMS", de 125 mm de anchura y 0,3 mm de espesor, fijada al soporte con adhesivo bicomponente Schlüter-KERDI-COLL-L "SCHLÜTER-SYSTEMS", formando un fuelle sin adherir en la zona de la junta; fondo de juntas para sellado en cordones de polietileno expandido, de 20 mm de diámetro; y banda de terminación Schlüter-KERDI-FLEX 250 "SCHLÜTER-SYSTEMS", de 250 mm de anchura y 0,3 mm de espesor fijada a la impermeabilización continua de la cubierta, con adhesivo bicomponente Schlüter-KERDI-COLL-L "SCHLÜTER-SYSTEMS", formando un fuelle sin adherir en la zona de la junta, sobre el cordón de relleno.
Incluye: Limpieza y preparación de la superficie. Colocación de la banda de refuerzo con adhesivo cementoso. Colocación del cordón de relleno en el interior de la junta. Colocación de la banda de terminación con adhesivo cementoso.
Criterio de medición de proyecto: Longitud medida en proyección horizontal, según documentación gráfica de Proyecto.
Criterio de medición de obra: Se medirá, en proyección horizontal, la longitud realmente ejecutada según especificaciones de Proyecto.

| Código | Ud | Descripción | Rendimiento | Precio | Importe |
|---|---|---|---|---|---|
| mt15res060d | kg | Adhesivo bicomponente, Schlüter-KERDI-COLL-L "SCHLÜTER-SYSTEMS", a base de una dispersión acrílica sin disolventes y polvo de cemento, para el sellado de juntas. (material) | 0.7 | 11.92 | 8.344 |
| mt15res030i | m | Banda de refuerzo flexible, Schlüter-KERDI-FLEX 125 "SCHLÜTER-SYSTEMS", de 125 mm de anchura y 0,3 mm de espesor, para sellado de juntas de movimiento, suministrada en rollos de 30 m de longitud. (material) | 1.05 | 6.84 | 7.182 |
| mt15sja030bb | m | Fondo de juntas para sellado en cordones de polietileno expandido, de 20 mm de diámetro, para limitar la profundidad de la junta de dilatación. (material) | 1.05 | 0.24 | 0.252 |
| mt15res030l | m | Banda de refuerzo flexible, Schlüter-KERDI-FLEX 250 "SCHLÜTER-SYSTEMS", de 250 mm de anchura y 0,3 mm de espesor, para sellado de juntas de movimiento, suministrada en rollos de 30 m de longitud. (material) | 1.05 | 12.45 | 13.073 |
| mo029 | h | Oficial 1Ş aplicador de láminas impermeabilizantes. (mano de obra) | 0.109 | 22.13 | 2.412 |
| mo067 | h | Ayudante aplicador de láminas impermeabilizantes. (mano de obra) | 0.109 | 21.02 | 2.291 |
| % | % | Costes directos complementarios | 2 % | 33.554 | 0.671 |
|  |  | Costes directos |  |  | 34.225 |

Residuos:
- colocación: mt15res030i; factor de residuo 0.0592857
- colocación: mt15sja030bb; factor de residuo 0.044
- colocación: mt15res030l; factor de residuo 0.0586744

## Recursos

**mt15res030i** m Banda de refuerzo flexible
Datos técnicos: Coste energético 3.019 MJ; Emisión de CO2 0.109 kg; Código LER 17 06 04; Masa del elemento 0.021 kg; Volumen 0.000035 m3
Residuos:
- embalaje: re170203 Plástico. (componente de residuo); rendimiento 0.001 kg; Código LER 17 02 03; Masa del elemento 1 kg; Volumen 0.001667 m3

**mt15sja030bb** m Fondo de juntas para sellado en cordones de polietileno expandido
Datos técnicos: Coste energético 8.448 MJ; Emisión de CO2 0.033 kg; Código LER 17 02 03; Masa del elemento 0.022 kg; Volumen 0.000037 m3
Residuos:
- embalaje: re170201 Madera. (componente de residuo); rendimiento 0.04 kg; Código LER 17 02 01; Masa del elemento 1 kg; Volumen 0.000909 m3

**mt15res030l** m Banda de refuerzo flexible
Datos técnicos: Coste energético 6.075 MJ; Emisión de CO2 0.218 kg; Código LER 17 06 04; Masa del elemento 0.043 kg; Volumen 0.000072 m3
Residuos:
- embalaje: re170203 Plástico; rendimiento 0.002 kg
